# Ventana corredera de 2 hojas y cajón de persiana, serie CT70 de Grupo Ayuso - Corredera de Ayuso

- Propiedad del archivo: CONSTRUNARIO
- Formato: FIEBDC-3/2012
- Programa: Construnario Versión 3.51
- Fecha de los precios: 17/02/2021
- Divisa: EUR

**C0701AYU_123** u Ventana corredera de 2 hojas y cajón de persiana, serie CT70 de Grupo Ayuso - Corredera de Ayuso
Características: - Carpintería corredera perimetral de 73mm. - Rotura de puente térmico mediante pletinas de poliamida de 25mm - Múltiples opciones: usar cerco con recoge-aguas interior incorporado, para la condensación; plástico “U” entre carriles, para mejor eficiencia térmica; carriles desmontables, para sustituirlos fácilmente en caso de deterioro causado por los rodamientos; ruedas regulables, sistema de cierres multipunto o cierre pulsador, entre otras opciones. - Peso máximo por hoja desde 80 hasta 150 Kg, dependiendo de los rodamientos seleccionados. - Transmitancia térmica de ventana de hasta 1,9 W/m2K (según vidrio y dimensiones) Acabados: - Lacados - Anodizados - Imitación madera mediante sublicromía. - Lacado efecto madera EZY@
