# Ventana de 2H corredera de 1200x1200, serie Europlus de Grupo Ayuso - Corredera de Ayuso

- Propiedad del archivo: CONSTRUNARIO
- Formato: FIEBDC-3/2012
- Programa: Construnario Versión 3.51
- Fecha de los precios: 17/02/2021
- Divisa: EUR

**C0701AYU_124** u Ventana de 2H corredera de 1200x1200, serie Europlus de Grupo Ayuso - Corredera de Ayuso
Características: - Carpintería corredera perimetral de 73mm. - Rotura de puente térmico mediante resina de poliuretano de alta densidad. Múltiples opciones: usar cerco con recoge-aguas interior incorporado, para la condensación; plástico “U” entre carriles, para mejor eficiencia térmica; carriles desmontables, para sustituirlos fácilmente en caso de deterioro causado por los rodamientos; ruedas regulables, sistema de cierres multipunto o cierre pulsador, entre otras opciones. - Disponibilidad de creco de tres carriles para la realización de cerramientos de 6 hojas. - Peso máximo por hoja desde 80 hasta 150 Kg, dependiendo de los rodamientos seleccionados. - Transmitancia térmica de ventana de hasta 1,9 W/m2K (según vidrio y dimensiones) Acabados: - Lacados - Anodizados - Imitación madera mediante sublicromía. - Lacado efecto madera EZY@
