# Carpintería de sistema elevable deslizante de 149mm, serie Magnum 400 de Grupo Ayuso - Elevables de Ayuso

- Propiedad del archivo: CONSTRUNARIO
- Formato: FIEBDC-3/2012
- Programa: Construnario Versión 3.51
- Fecha de los precios: 17/02/2021
- Divisa: EUR

**C0701AYU_132** u Carpintería de sistema elevable deslizante de 149mm, serie Magnum 400 de Grupo Ayuso - Elevables de Ayuso
Características: - Carpintería de sistema elevable deslizante de 149mm. - Moderno diseño de lineas rectas. - Rotura de puente térmico mediante resina de poliuretano de alta densidad. - Transmitancia térmica al marco de Um=3,3W/m2K, pudiendo alcanzar valores de hasta Uh=1,0W/m2K, según dimensiones y modelo de vidrio instalado. - Peso máximo por hoja de 400Kg. - Juntas de estanqueidad de EPDM, asegurando así una alta calidad en sus juntas. Acabados: - Lacados - Anodizados - Imitación madera mediante sublicromía. - Lacado efecto madera EZY@
