# Corredera elevable, serie HS76 de Grupo Ayuso. PVC. Ventana elevable deslizante horizontal de 3000x2200 de 2 hojas - Elevables de Ayuso

- Propiedad del archivo: CONSTRUNARIO
- Formato: FIEBDC-3/2012
- Programa: Construnario Versión 3.51
- Fecha de los precios: 17/02/2021
- Divisa: EUR

**C0701AYU_231** u Corredera elevable, serie HS76 de Grupo Ayuso. PVC. Ventana elevable deslizante horizontal de 3000x2200 de 2 hojas - Elevables de Ayuso
Características: - Apertura elevadora de 175mm con cierre hermético mediante juntas. - Perfiles de PVC con doble refuerzo en marco. - Herraje y rodamientos especiales para sistema elevadora. Hasta 300 Kg. por hoja. - Canal de acristalamiento que permite vidrio de 8 a 47mm. de espesor - Se pueden alcanzar dimensiones de más de 3 metros de apertura de hoja. Gracias a sus herrajes especiales, destaca de este sistema la facilidad con el que la hoja se desliza con un suave empuje. Acabados: - Acabado Blanco. - Foliado Color. - Foliado Madera. - Foliado Metalizado. - Lacado Color
