# Sistema para fachada ligera tipo “Stick”, ensamblados en situ, serie MC50-ST de Grupo Ayuso - Muro cortina de Ayuso

- Propiedad del archivo: CONSTRUNARIO
- Formato: FIEBDC-3/2012
- Programa: Construnario Versión 3.51
- Fecha de los precios: 17/02/2021
- Divisa: EUR

**C0701AYU_312** u Sistema para fachada ligera tipo “Stick”, ensamblados en situ, serie MC50-ST de Grupo Ayuso - Muro cortina de Ayuso
Sistema MC50 para fachada ligera tipo “Stick”, es decir, ensamblados en situ. Este sistema dispone de “montantes” de 50mm de canto y diferentes largos que van desde 52 a 206 mm, teniendo así una amplia gama de perfiles para casi cualquier necesidad estructural. También dispone de “travesaños” de 50mm de canto y diferentes largos que van desde 21 a 205 mm. La conexión entre montantes y travesaños se realiza mediante un único antivuelco de aluminio. Sistema de sólo vidrio en el exterior. Sujeción de los vidrios mediante piezas de aluminio, fijadas a la estructura vertical y horizontal, introduciéndose en la cámara del vidrio. Sellado de las juntas con silicona estructural. Acristalamiento máximo de 38mm. Para este sistema se ha diseñado una hoja oculta de apertura exterior. De esta manera mantenemos la línea de diseño de sólo cristal. Herraje completo con cuatro tamaños de compases diferentes, para casi cualquier dimensión de ventana, ángulo de reenvío para añadir puntos de cierre verticales, cremona acodada para facilitar su manejo, etc..
