# Sistema de perfiles de aluminio para la fabricación de vallas y puertas, tanto correderas como practicables, serie portones de Grupo Ayuso - Puertas de garaje de Ayuso

- Propiedad del archivo: CONSTRUNARIO
- Formato: FIEBDC-3/2012
- Programa: Construnario Versión 3.51
- Fecha de los precios: 17/02/2021
- Divisa: EUR

**C0701AYU_41** u Sistema de perfiles de aluminio para la fabricación de vallas y puertas, tanto correderas como practicables, serie portones de Grupo Ayuso - Puertas de garaje de Ayuso
Características: - Sistema de perfiles de aluminio para la fabricación de vallas y puertas, tanto correderas como practicables. Este producto destaca porque para su ensamblado no se necesita ninguna soldadura o tornillo visible, facilitanto así su fabricación y mejorando de forma sobresaliente su aspecto final. - Están disponibles distintos modelos estéticos, con lo que se pueden conseguir acabados modernos o acabados rústicos. Todos los modelos pueden fabricarse en puertas abatibles de una o dos hojas, fijos, correderas e incluso vallas para completar el cerramiento exterior de la casa. - Los diferentes modelos pueden motorizarse. Acabados: - Lacados - Anodizados - Imitación madera mediante sublicromía. - Lacado efecto madera EZY@
