# KAIFLEX Kkplus, plancha en rollo, KK+-03-RL-s2, esp. 3mm x 1m, negro

- Propiedad del archivo: CONSTRUNARIO
- Formato: FIEBDC-3/2012
- Programa: Construnario VersiĆ³n 3.51
- Fecha de los precios: 05/04/2017
- Divisa: EUR

| Código | Ud | Descripción |
|---|---|---|
| PKAN97403000 | m2 | KAIFLEX Kkplus, plancha en rollo, KK+-03-RL-s2, esp. 3mm x 1m, negro |
