# Tuerca remachable RIVKLE® para la unión de chapas y plásticos

- Propiedad del archivo: CONSTRUNARIO
- Formato: FIEBDC-3/2012
- Programa: Construnario Versión 3.51
- Fecha de los precios: 08/11/2022
- Divisa: EUR

**TUER_REMA** u Tuerca remachable RIVKLE® para la unión de chapas y plásticos
La tuerca remachable RIVKLE® es la solución más versátil para obtener un roscado fiable y resistente en materiales en los que, debido a su reducido espesor, no se puede realizar un terrajado. Para obtener roscas hembra y roscas macho en piezas de reducido espesor, Böllhoff le ofrece las tuercas remachables y las roscas macho remachables RIVKLE® que, como se colocan en ciego (accesibilidad por un solo lado), se pueden utilizar también en piezas huecas. La colocación de las piezas debe ser rápida, eficaz y precisa. Para eso, y de acuerdo a las necesidades específicas de cada aplicación deberá utilizar una remachadora de tuercas robusta pero ágil, de eficacia comprobada y gran calidad. Bollhoff cuenta con una gama completa de remachadora tuercas. Encontrará más información aquí mismo, en la pestaña "Remachadora tuercas: Colocación manual" o en "Equipos de colocación automática". Las tuercas remachables y roscas macho remachables RIVKLE® están disponibles en distintos tamaños, materiales y en diferentes versiones, por lo que se pueden utilizar en numerosas aplicaciones y con funciones adicionales.
