# Cofres de reparación de tuercas remachables RIVKLE® plus

- Propiedad del archivo: CONSTRUNARIO
- Formato: FIEBDC-3/2012
- Programa: Construnario Versión 3.51
- Fecha de los precios: 08/11/2022
- Divisa: EUR

**COFRE_REPA** u Cofres de reparación de tuercas remachables RIVKLE® plus
La colocación de las tuercas remachables de los cofres de reparación de tuercas remachables RIVKLE® plus es generalmente la única solución cuando se desea crear una rosca resistente en chapas de reducido espesor. Asimismo la tuerca remachable de los cofres de reparación de tuercas remachables RIVKLE® plus es la mejor opción para la unión de piezas huecas, carcasas o para todas aquellas aplicaciones en las que la colocación solo puede realizarse por un solo lado. Ventajas de los cofres de reparación de tuercas remachables RIVKLE® - Rosca firme y resistente en piezas de reducido espesor - Los cofres de reparación de tuercas remachables RIVKLE® permiten la colocación con accesiblilidad por un solo lado (colocación en ciego) - Colocar las tuercas remachables de los cofres de reparación de tuercas remachables RIVKLE® es sencillo tanto en piezas metálicas como de plástico - Las tuercas y roscas macho remachables de los cofres de reparación de tuercas remachables RIVKLE® resisten desenroscados frecuentes sin perder prestaciones - También se pueden montar en productos acabados, pintados, piezas tratadas, sin dañar la superficie
