# Remaches de clavo RIVQUICK®

- Propiedad del archivo: CONSTRUNARIO
- Formato: FIEBDC-3/2012
- Programa: Construnario Versión 3.51
- Fecha de los precios: 08/11/2022
- Divisa: EUR

**REMA_CLA** u Remaches de clavo RIVQUICK®
La tecnología de remaches de clavo, método para la unión definitiva de chapas y plásticos de reducido espesor, ha permanecido en el mercado durante años. Elija entre los diferentes tipos de remaches de Bollhoff, el que más se ajuste a sus necesidades. El remache de clavo RIVQUICK® contribuye a que la planificación de la producción y el proceso de fabricación sean flexibles y eficientes. Bollhoff ofrece una amplia variedad de tipos de remaches de clavo RIVQUICK®, que están disponibles con diferentes tipos de cabeza y combinaciones de materiales: remaches aluminio, remaches acero, remaches flor,...) También está disponible una completa gama de remachadoras y aparatos para colocar remaches.
