# Remaches estructurales y remaches de collarín HUCK®

- Propiedad del archivo: CONSTRUNARIO
- Formato: FIEBDC-3/2012
- Programa: Construnario Versión 3.51
- Fecha de los precios: 08/11/2022
- Divisa: EUR

**REMA_ESTRUC** u Remaches estructurales y remaches de collarín HUCK®
Los remaches estructurales HUCK® y los remaches de collarín HUCK® están especialmente diseñados y fabricados para su utilización en aplicaciones con necesidades de unión en las que una gran resistencia y la seguridad son un factor clave. Los remaches estructurales HUCK® y los remaches de collarín HUCK® tienen una gran resistencia a la tracción, al cizallamiento y a las vibraciones. Son una buena alternativa a la soldadura y un sistema de fijación más eficaz que la utilización de tuercas y tornillos. Tanto el remache estructural HUCK® como el remache de collarín HUCK® ofrecen ventajas que no puede dar ningún otro sistema de fijación. - Con los remaches estructurales HUCK® y los remaches de collarín HUCK® se crean uniones de gran fiabilidad y resistencia, incluso sometidas a una gran vibración continua. - Sistema de fijación más eficaz ya que consta de menos elementos, lo que permite una reducción de costes y un menor requerimiento de espacio - Unión de gran calidad, sin necesidad de mantenimiento y con un ciclo de vida largo - La colocación del remache estructural HUCK® y del remache de collarín HUCK® es rápida y sencilla, con la que se logra reducir los tiempos de fabricación hasta un 75% - De gran calidad y uniformidad en la colocación, independientemente de la cualificación del operario. Actualmente el remache estructural HUCK® y el remache de collarín HUCK® se utilizan en diferentes aplicaciones en numerosos sectores de la industria, tales como la fabricación de autobuses, camiones y remolques, equipos de ventilación y aire acondicionado, la industria ferroviaria y las energías renovables, entre muchos otros.
