# Helicoils: filetes insertos HELICOIL®

- Propiedad del archivo: CONSTRUNARIO
- Formato: FIEBDC-3/2012
- Programa: Construnario Versión 3.51
- Fecha de los precios: 08/11/2022
- Divisa: EUR

**HELICOILS** u Helicoils: filetes insertos HELICOIL®
Los filetes insertos HELICOIL® permiten fijaciones muy resistentes en metales blandos. Los helicoils están en el mercado hace ya más de 60 años. Función de los helicoils - Con los filetes insertos HELICOIL® plus se obtienen roscas de precisión y de gran resistencia a las tensiones, al calor, a la corrosión y al desgaste. Los HELICOIL® plus están disponibles en versión estándar "Free running" y en versión "Screwlock". La diferencia de color rojo y verde de las distintas versiones de HELICOIL® facilita su identificación después de colocados.
