# Reparación de roscas con HELICOIL® plus

- Propiedad del archivo: CONSTRUNARIO
- Formato: FIEBDC-3/2012
- Programa: Construnario Versión 3.51
- Fecha de los precios: 08/11/2022
- Divisa: EUR

**REPARA_ROSC** u Reparación de roscas con HELICOIL® plus
Los cofres HELICOIL® plus para la reparación de roscas dañadas permiten la creación de una rosca nueva de manera sencilla y en tan solo unos minutos. Las roscas pueden deteriorarse por varios motivos: un par de apriete demasiado alto, corrosión, desgaste... En Bollhoff disponemos de diferentes tipos de filetes insertos HELICOIL® plus con el objeto de poder reparar en muy poco tiempo roscas deterioradas. La colocación de filetes insertos HELICOIL® para dar a las roscas mayor resistencia al desgaste permite no solo la reparación sino también un aumento del par. Ventajas - Colocación rápida y sencilla - Resistentes a la corrosión y a la temperatura - Gran resistencia, no se desgastan
