# Insertos para plásticos AMTEC®

- Propiedad del archivo: CONSTRUNARIO
- Formato: FIEBDC-3/2012
- Programa: Construnario Versión 3.51
- Fecha de los precios: 08/11/2022
- Divisa: EUR

**INSER_ROSC** u Insertos para plásticos AMTEC®
AMTEC® proviene de "After Moulding TEChnology" y se refiere a la colocación de insertos roscados en piezas de plástico después del moldeo. La colocación de insertos roscados en piezas de plástico después del moldeo tiene numerosas ventajas: - Ciclos de inyección más cortos, y por lo tanto menores costes de fabricación para piezas de plástico - Anclaje seguro, sin tensiones - Gran resistencia a la torsión y a la extracción - A diferencia de los tornillos auto-roscantes, la unión puede ser desmontada tanta veces como sea necesario sin dañar el roscado
