# Insertos roscados para plásticos IMTEC®

- Propiedad del archivo: CONSTRUNARIO
- Formato: FIEBDC-3/2012
- Programa: Construnario Versión 3.51
- Fecha de los precios: 08/11/2022
- Divisa: EUR

**INSER_IMTEC** u Insertos roscados para plásticos IMTEC®
Insertos roscados de gran resistencia para inserción en el moldeo IMTEC® significa „In-Moulding TEChnology y se refiere a la inserción en el moldeo de piezas de plástico de insertos roscados de metal. IMTEC® – Elementos de fijación para la inserción en el moldeo - Inserción de roscas de metal resistentes en plásticos de gran calidad - Gama de insertos roscados para agujeros ciegos o pasantes, de acuero a las necesidades del cliente - Combinación de las ventajas específicas de los diferentes materiales - Las piezas de plástico y metal ofrecen importantes ventajas tales como peso reducido, gran resistencia a la corrosión y limpieza en las piezas - Los insertos IMTEC®® para inserción en el moldeo se aconsejan especialmente para termoplásticos y termoendurecibles
