# Insertos roscados KOBSERT®

- Propiedad del archivo: CONSTRUNARIO
- Formato: FIEBDC-3/2012
- Programa: Construnario Versión 3.51
- Fecha de los precios: 08/11/2022
- Divisa: EUR

**INSER_KOBSE** u Insertos roscados KOBSERT®
Refuerzo de roscas en piezas metálicas Los casquillos roscados KOBSERT® son la solución ideal para la creación en piezas metálicas de poca resistencia, de roscas muy resistentes a grandes esfuerzos y exigencias de extracción, a las vibraciones y a la torsión. La tecnología KOBSERT® es ideal tanto para el fortalecimiento de roscas como para la reparación de roscas desgastadas. El casquillo roscado se ancla mecánicamente en el agujero sin necesidad de otros elementos adicionales o arandelas, y sin adhesivos ni materiales para la estanqueidad. La versión con junta de estanqueidad está diseñada para uniones estancas a gases y líquidos.
