# Tuercas HELICOIL®

- Propiedad del archivo: CONSTRUNARIO
- Formato: FIEBDC-3/2012
- Programa: Construnario Versión 3.51
- Fecha de los precios: 08/11/2022
- Divisa: EUR

**TUE_HELICO** u Tuercas HELICOIL®
Tuercas especiales con función de frenado de tornillo Las tuercas de seguridad HELICOIL® combinan una tuerca de alta resistencia con un filete inserto HELICOIL® La unión con el tornillo se realiza a través de las espiras poligonales del HELICOIL®, las cuales producen una fricción que impide cualquier riesgo de desatornillado sistemático del tornillo (choques térmicos o vibraciones). Los pares de frenado alcanzados pueden compararse con los indicados en la ISO 2320.
