# Tuercas de estanqueidad SEAL LOCK®

- Propiedad del archivo: CONSTRUNARIO
- Formato: FIEBDC-3/2012
- Programa: Construnario Versión 3.51
- Fecha de los precios: 08/11/2022
- Divisa: EUR

**TUE_SEALOCK** u Tuercas de estanqueidad SEAL LOCK®
Estanqueidad en la unión tuerca-tornillo Las tuercas de estanqueidad SEAL LOCK® ofrecen una solución económica y fiable que asegura la unión y la estanqueidad a los gases y a los líquidos sometidos a alta presión. Las SEAL LOCK® son tuercas estancas en una sola pieza. Se trata de elementos de estanqueidad resistentes a las filtraciones debajo de la tuerca y en la rosca. Este tipo de producto se utiliza, por ejemplo, para sistemas hidráulicos o neumáticos o para sistemas de combustible. These components are used e. g. for hydraulic or pneumatic systems or for fuel systems. Con las tuercas de estanqueidad SEAL LOCK® se logran uniones muy resistentes, sin pérdida de par en la rosca; incluso pueden utilizarse en repetidas veces.
