# Adhesión de elementos de fijación ONSERT®

- Propiedad del archivo: CONSTRUNARIO
- Formato: FIEBDC-3/2012
- Programa: Construnario Versión 3.51
- Fecha de los precios: 08/11/2022
- Divisa: EUR

**FIJA_ONSERT** u Adhesión de elementos de fijación ONSERT®
Adhesión rápida y segura La tecnología ONSERT® permite la adhesión de diferentes tipos de elementos de fijación sobre distintos materiales. Böllhoff, como especialista en tecnología de sistemas y elementos de fijación mecánicos, y DELO, especialista en tecnología de adhesivos inteligentes, han desarrollado conjuntamente un nuevo sistema de fijación. Se trata de la tecnología ONSERT® : la rápida adhesión de elementos de fijación sin disminuir las prestaciones. Ventajas - Los diseños optimizados aseguran la reducción y/ o eliminación de marcas; ideal para las aplicaciones en donde las tolerancias son mínimas o la apariencia es muy importante. Los elementos de fijación no se ven en la cara visible del producto - Exposición al calor como en el caso de la soldadura y el curado por calor - Procesamiento de parámetros independientes a la pieza del cliente - Capacidad de carga mecánica inmediatamente después de la irradiación (no se produce degradación de las partículas) - Tiempos de curado reducidos (< 5 seg)
