# Compensación de tolerancias FLEXITOL®

- Propiedad del archivo: CONSTRUNARIO
- Formato: FIEBDC-3/2012
- Programa: Construnario Versión 3.51
- Fecha de los precios: 08/11/2022
- Divisa: EUR

**COMPE_TOLE** u Compensación de tolerancias FLEXITOL®
Los sistemas de compensación de tolerancias FLEXITOL® han sido diseñados para compensar tolerancias utilizando soluciones de colocación económica, para así garantizar procesos seguros de fabricación en serie. Los procesos de fabricación basados en la construcción modular no sólo han tenido éxito en la industria del automóvil, donde las piezas son llevadas a un subcontratista responsable del montaje. Para poder asegurar la fluidez en la cadena de producción en serie, se asumen ciertas tolerancias. El sistema FLEXITOL® de compensación automática de tolerancias ofrece una mejor solución tanto técnica como económica.
