# Cierres rápidos QUICKLOC®

- Propiedad del archivo: CONSTRUNARIO
- Formato: FIEBDC-3/2012
- Programa: Construnario Versión 3.51
- Fecha de los precios: 08/11/2022
- Divisa: EUR

**CIERR_RAPID** u Cierres rápidos QUICKLOC®
Los clips, tornillos y elementos de fijación a presión QUICKLOC® se aconsejan especialmente para uniones que se tienen que montar y desmontar repetidamente y para cierres rápidos. Los cierres rápidos QUICKLOC® se utilizan en prácticamente toda la industria. Son rentables, adaptables en color y diseño, no requieren de mantenimiento, son prisioneros y resistentes a las vibraciones. Además de los tipos estándar, es posible desarrollar y fabricar diseños especiales adaptados a las necesidades específicas de los clientes. Gracias al desarrollo de ideas innovadoras, podemos encontrar una solución para cada aplicación de cierres rápidos. Ventajas - Colocación rápida sin herramientas - No se oxidan - Abre con giro a la izquierda o a la derecha - Cierre fácil por giro o simplemente por presión axial - Colores a libre elección - Peso reducido
