# Piezas plásticas de precisión TEPRO®

- Propiedad del archivo: CONSTRUNARIO
- Formato: FIEBDC-3/2012
- Programa: Construnario Versión 3.51
- Fecha de los precios: 08/11/2022
- Divisa: EUR

**PINZ_TEPRO** u Piezas plásticas de precisión TEPRO®
Ofrecemos piezas especialmente adaptadas a las necesidades de cada aplicación. Nuestro servicio incluye asesoramiento en ingeniería para cada aplicación, desarrollo de conceptos enfocados a la situación del mercado, fabricación de prototipos y construcción de máquinas y útiles, como así también la producción de piezas en serie. Sus ideas y conceptos iniciales son el punto de partida para el desarrollo de piezas y soluciones hechas a medida. Elaboramos el pliego de condiciones con usted. Nuestro servicio de consultoría es amplio y competente. En muy poco tiempo creamos conceptos orientados al mercado. Trabajamos con usted durante el diseño de prototipos, la fabricación de herramientas y la producción de piezas listas para la fabricación en serie. Tanto si necesita piezas plásticas de precisión, como elementos híbridos o soluciones de fijación, usted puede aprovechar nuestro conocimiento y experiencia en desarrollo, producción y montaje.
