# Piezas especiales fabricadas por estampación en frío FORMTEC

- Propiedad del archivo: CONSTRUNARIO
- Formato: FIEBDC-3/2012
- Programa: Construnario Versión 3.51
- Fecha de los precios: 08/11/2022
- Divisa: EUR

**PINZ_FORM** u Piezas especiales fabricadas por estampación en frío FORMTEC
Ofrecemos piezas especiales fabricadas por estampación en frío y conjuntos especialmente adaptados a las necesidades específicas del cliente. Participamos del desarrollo de sus proyectos de la A a la Z. Nuestros servicios incluyen ingeniería de aplicaciones, desarrollo de conceptos orientados al mercado en muy poco tiempo, diseño de prototipos y fabricación de series, así como el montaje y la colocación de las piezas. Aproveche nuestro conocimiento y experiencia en el desarrollo, producción y colocación de piezas. Cuanto antes compartamos nuestras competencias, mayor será el potencial.
