# Piezas especiales adaptadas a las necesidades del cliente

- Propiedad del archivo: CONSTRUNARIO
- Formato: FIEBDC-3/2012
- Programa: Construnario Versión 3.51
- Fecha de los precios: 08/11/2022
- Divisa: EUR

**PINZ_ESPECIA** u Piezas especiales adaptadas a las necesidades del cliente
Diseñamos para usted piezas especiales y de planos. Ofrecemos la mejor solución para su aplicación teniendo en cuenta los requisitos de material, los métodos de fabricación y las condiciones de superficie. A menudo, necesidades específicas requieren de soluciones especiales. Es exactamente en estos casos en los que se encuentra el mayor potencial de ahorro, al tratar de encontrar la solución de fijación perfecta para cualquier problema en la aplicación. Frecuentemente, es justamente en las piezas no estándar donde se hallan las soluciones tanto económica como técnicamente óptimas. Por ejemplo : material óptimo para gama de utilización, tecnología de fijación multifuncional, soluciones de fijación, etc.
