# Gama de tuercas insertables

- Propiedad del archivo: CONSTRUNARIO
- Formato: FIEBDC-3/2012
- Programa: Construnario Versión 3.51
- Fecha de los precios: 08/11/2022
- Divisa: EUR

**TUERC_INSER** u Gama de tuercas insertables
Las tuercas insertables de Bollhoff permiten obtener de manera rápida y económica, roscas muy resistentes en materiales de reducido espesor. Para poder obtener de manera rápida y económica un terrajado muy resistente en materiales de reducido espesor, Böllhoff ofrece su gama de tuercas insertables, que están disponibles en acero y en inox, de M3 a M8, para colocar tanto en piezas de acero como de acero inox. La colocación es simple y no requiere útiles especiales. Basta con introducir la parte estriada de la tuerca insertable en la chapa anteriormente punzonada o taladrada. El remachado de la tuerca insertable se efectúa con una prensa neumática o hidráulica. Infórmese acerca de nuestra gama de tuercas insertables en acero y tuercas insertables en inox, para aplicaciones en acero y en acero inox.
