# Elementos de fijación autoblocantes RIPP LOCK®

- Propiedad del archivo: CONSTRUNARIO
- Formato: FIEBDC-3/2012
- Programa: Construnario Versión 3.51
- Fecha de los precios: 08/11/2022
- Divisa: EUR

**AUTBL_RIPP** u Elementos de fijación autoblocantes RIPP LOCK®
Cuando las uniones atornilladas sometidas a tensiones y a vibraciones fallan, se produce generalmente un desenroscado y una perdida de par de apriete. Los productos RIPP LOCK® pueden ayudar a evitar este problema. Esta tecnología pertenece a la familia de tornillos de seguridad autoblocantes. La familia de productos de frenado RIPP LOCK® tienen estrías radiales y sustituyen otros elementos de bloqueo tales como arandelas de resorte o arandelas de seguridad con dientes en el exterior cuyas normas DIN fueron retiradas, y permiten un surtido estándar. La gama RIPP LOCK® es una alternativa lógica, incluso desde el punto de vista económico
