# Tornillo de frenado NORD-LOCK®

- Propiedad del archivo: CONSTRUNARIO
- Formato: FIEBDC-3/2012
- Programa: Construnario Versión 3.51
- Fecha de los precios: 08/11/2022
- Divisa: EUR

**TORN_FRE** u Tornillo de frenado NORD-LOCK®
El par de arandelas NORD-LOCK® es un elemento para máquina totalmente mecánico que bloquea la fijación atornillada por aplicación de carga en vez de fricción. En el interior, las arandelas de retención tienen caras salientes mientras que en el exterior tienen nervios radiales. La forma de las caras salientes se escoge de manera que el ángulo "a" de la saliente sea siempre mayor que el paso de rosca "ß". Las arandelas montadas se colocan a pares, cara contra cara.
