# Remaches estructurales y remaches de collarín HUCK®

- Propiedad del archivo: CONSTRUNARIO
- Formato: FIEBDC-3/2012
- Programa: Construnario Versión 3.51
- Fecha de los precios: 08/11/2022
- Divisa: EUR

**REM_HUCK** u Remaches estructurales y remaches de collarín HUCK®
Los remaches estructurales HUCK® y los remaches de collarín HUCK® están especialmente diseñados y fabricados para su utilización en aplicaciones con necesidades de unión en las que una gran resistencia y la seguridad son un factor clave.
