# Remachadoras para tuercas remachables RIVKLE®

- Propiedad del archivo: CONSTRUNARIO
- Formato: FIEBDC-3/2012
- Programa: Construnario Versión 3.51
- Fecha de los precios: 08/11/2022
- Divisa: EUR

**REMA_RIVKLE** u Remachadoras para tuercas remachables RIVKLE®
Bollhoff ofrece una amplia gama de remachadoras y equipos para la colocación de tuercas remachables RIVKLE® caracterizados por ser versátiles, precisos, rápidos, ergonómicos, robustos y adaptables a las necesidades de cualquier aplicación. Remachadora de tuercas P2005, remachadora de tuercas P2007... máquinas de colocación manual o automática, remachadoras que funcionan por esfuerzo o por recorrido.
