# Remachadoras HUCK®

- Propiedad del archivo: CONSTRUNARIO
- Formato: FIEBDC-3/2012
- Programa: Construnario Versión 3.51
- Fecha de los precios: 08/11/2022
- Divisa: EUR

**REMA_HUCK** u Remachadoras HUCK®
Bollhoff pone a su disposición la amplia gama de remachadoras HUCK®, especialmente diseñadas para la colocación de remaches estructurales y remaches de collarín. Utilizar una remachadora HUCK® le permitirá trabajar con una remachadora profesional, con útiles de gran calidad y obtener uniones seguras y resistentes a constantes vibraciones.
