# Equipos para remache autoperforante RIVSET®

- Propiedad del archivo: CONSTRUNARIO
- Formato: FIEBDC-3/2012
- Programa: Construnario Versión 3.51
- Fecha de los precios: 08/11/2022
- Divisa: EUR

**EQUI_RE_RIV** u Equipos para remache autoperforante RIVSET®
El remache autoperforador RIVSET® es un sistema a través del cuál se logran uniones mecánicas de gran resistencia entre materiales similares y diversos, e incluso de varias chapas.
