# Equipos para clavo autoperforante RIVTAC®

- Propiedad del archivo: CONSTRUNARIO
- Formato: FIEBDC-3/2012
- Programa: Construnario Versión 3.51
- Fecha de los precios: 08/11/2022
- Divisa: EUR

**EQUI_CL_RIV** u Equipos para clavo autoperforante RIVTAC®
Un sistema innovador para la fijación de numerosos materiales.
