# Equipos para clinchado RIVCLINCH®

- Propiedad del archivo: CONSTRUNARIO
- Formato: FIEBDC-3/2012
- Programa: Construnario Versión 3.51
- Fecha de los precios: 08/11/2022
- Divisa: EUR

**EQUI_CLIN_RIV** u Equipos para clinchado RIVCLINCH®
El clinchado permite unir chapas y perfiles por deformación del material en frío. El resultado es la unión de dos chapas o más a través de un punto de clinchado que se produce por la interacción de un punzón y una matriz. Las chapas con tratamientos superficiales también se pueden unir a través de clinchado sin que éstos sufran ningún daño ni deterioro. El sistema de clinchado RIVCLINCH® se puede utilizar para unir materiales tales como acero y acero inoxidable, aluminio y/o materiales no ferrosos, siendo además un proceso de coste reducido y respetuoso del medioambiente.
