# Cintas transportadoras

- Propiedad del archivo: CONSTRUNARIO
- Formato: FIEBDC-3/2012
- Programa: Construnario Versión 2.11
- Fecha de los precios: 11/05/2017
- Divisa: EUR

**CINT_TRANS** u Cintas transportadoras
Una cinta transportadora, es un sistema de transporte continuo formado básicamente por una banda continua que se mueve entre dos tambores La banda es arrastrada por fricción por uno de los tambores, que a su vez es accionado por un motor. El otro tambor suele girar libre, sin ningún tipo de accionamiento, y su función es servir de retorno a la banda. La banda es soportada por rodillos entre los dos tambores o por una cuna continua de chapa o de algún material de baja fricción. Las cintas transportadoras se usan principalmente para transportar materiales granulados, agrícolas e industriales, tales como cereales, carbón, minerales, etcétera, aunque también se pueden usar para transportar personas. A menudo para cargar o descargar buques cargueros o camiones. Existe una amplia variedad de cintas transportadoras, que difieren en su modo de funcionamiento, medio y dirección de transporte. Las cintas transportadoras, son muy utilizadas en las cadenas de distribución y montaje. También son utilizadas en el transporte de personas, incluso en instalaciones deportivas como estaciones de esquí, campos de golf, canales de aguas bravas. Si nos paramos a reflexionar un instante, nos daremos cuenta de que las cintas transportadoras se encuentran en casi todos sectores de nuestra sociedad. TUSA, tiene una amplia gama de cintas transportadoras que aplica a todos estos sectores mencionados. Ventajas de las cintas transportadoras - Permiten el transporte de materiales a gran distancia. - Se adaptan al terreno. - Tienen una gran capacidad de transporte. - Permiten transportar una variedad grande de materiales. - Es posible la carga y la descarga en cualquier punto del trazado. - Se puede desplazar. - No altera el producto transportado.
