# Cribas HN

- Propiedad del archivo: CONSTRUNARIO
- Formato: FIEBDC-3/2012
- Programa: Construnario Versión 2.11
- Fecha de los precios: 11/05/2017
- Divisa: EUR

**CRIBAS_HN** u Cribas HN
Son aparatos que realizan la separación por tamaños de distintos productos. Tusa incorpora dentro de su gama de fabricados, las cribas vibratorias, accionadas por mecanismos con masa excéntricas. Estas cribas dentro de la gama de fabricación Tusa se denominan HN. CARACTERÍSTICAS MECÁNICAS El mecanismo de estas cribas, es un mecanismo con masa excéntrica que tiene la posibilidad de regular la intensidad de la vibración. La amplitud de vibración, están en función de la masa del contrapeso que constituye el órgano de regulación de la vibración, y que permite por tanto aumentar o disminuir la amplitud de la misma. El árbol porta-contrapesos va montado sobre la estructura vibratoria mediante dos palieres con rodamientos a rotula ampliamente dimensionados. El engrase de los palieres está diseñado para evitar la entrada de polvo y de otras impurezas . Estos van dotados generalmente con grasa, salvo en el caso de los modelos de tipo pesado que dispones de sistema de lubricación por circulación de aceite. La estructura vibrante de la criba está constituida por dos laterales, unidos por los bastidores de las mallas de cribado. Estos bastidores están construidos con vigas tipo cajón, formando una estructura rígida. Las suspensiones de las cribas, están constituidas por muelles helicoidales consiguiéndose así una mayor estabilidad de trayectoria. Las cribas Tusa serie HN van apoyadas y los muelles trabajan a compresión. Estas cribas, van provistas de un dispositivo limitador de la amplitud de vibración en las paradas y arranques VENTAJAS DE UTILIZACIÓN QUE APORTA Las cribas Tusa-HN de dos palieres permite crivar diversos tipos de productos , gruesos o finos , ya que la intensidad de las vibraciones puede regularse mediante un dispositivo (contrapeso de masa excéntricas)que aumenta o disminuye la amplitud de vibración regulando su intensidad. Con las cribas Tusa –HN es posible cribar productos muy finos o cribar bloques con granulometrías de hasta 200 mm. Su robustez es excepcional. Su mecanismo ampliamente dimensionado le permite soportar caudales importantes y sobrecargas pasajeras. Le aportan economía de compra y de mantenimiento . CAMPO DE APLICACIONES DE LAS CRIBAS TSA-HN Las cribas Tusa están siendo aplicadas en diversos sectores industriales como son: - Obras públicas - Canteras - Graveras - Instalaciones de reciclaje - Industria Los materiales que se están procesando con las cribas Tusa de una forma general son: - Áridos naturales y artificiales - Vidrio - Carbón - Madera - Aluminio - Plásticos - Metales férricos y no férricos - Escombros - Compost
