# Escurridores

- Propiedad del archivo: CONSTRUNARIO
- Formato: FIEBDC-3/2012
- Programa: Construnario Versión 2.11
- Fecha de los precios: 11/05/2017
- Divisa: EUR

**ESCURR_TRUN** u Escurridores
Los escurridores son equipos accionados por vibradores que cuyo principal objetivo es eliminar el agua retenida por los materiales tratados mejorando la calidad de los mismos. El funcionamiento es similar al de una criba aunque con la diferencia del sentido de la inclinación del equipo; en los escurridores la salida del material está ligeramente más alta que la carga. Tusa diseña y fabrica sus escurridores con un rígido bastidor en chapa plegada y refuerzos. La transmisión del movimiento se consigue por medio de dos vibradores con las masas girando contrapuestas. La malla de escurrido es de poliuretano, son recambiables por sectores.
