# Tolvas de almacenamiento

- Propiedad del archivo: CONSTRUNARIO
- Formato: FIEBDC-3/2012
- Programa: Construnario Versión 2.11
- Fecha de los precios: 11/05/2017
- Divisa: EUR

**TOLVA_ALMACE** u Tolvas de almacenamiento
Las tolvas de almacenamiento de la ingeniería de TUSA ofrecen grandes resultados de durabilidad y resistencia. Tusa diseña y fabrica las tolvas con un sistema modular que permite ampliar la capacidad en el futuro con facilidad, además de favorecer el transporte. Así mismo, al ingeniería de Tusa tiene experiencia en el diseño y fabricación de silos de almacenaje para cualquier sector. Las tolvas y silos de Tusa se pueden instalar aisladas o en batería, para carga directa sobre camión o sobre alimentadores. Son muchos los accesorios opcionales con los que Tusa completa estos equipos: - Bocas bivalvas neumáticas - Tajadera manual - Parrillas de pre cribado de todo tipo - Pesaje - Vibradores - Alimentadores vibrantes - Recubrimientos con forros de goma o anti-desgaste
