# Tolvas dosificadoras

- Propiedad del archivo: CONSTRUNARIO
- Formato: FIEBDC-3/2012
- Programa: Construnario Versión 2.11
- Fecha de los precios: 11/05/2017
- Divisa: EUR

**TOLVA_DOSIF** u Tolvas dosificadoras
Tusa diseña y fabrica tolvas dosificadoras o extractoras para cualquier sector, siempre teniendo en cuenta las características del material a transportar y las condiciones de uso. Las tolvas dosificadoras son aplicadas cuando queremos garantizar una alimentación continua y controlada del producto almacenado. El caudal de alimentación puede ser regulable mediante tajaderas. Además, el transportador de banda, puede incorporar variador electrónico de frecuencia para controlar la velocidad de la banda. El chasis que compone el conjunto tolva y transportador de banda suele se diseñar y fabrica modularmente para poder operar con los dos elementos individualmente. Nuestras tolvas dosificadoras cuentan con todas las ventajas de las maquinas fabricadas en TUSA; Tambores de chapa con mecanizado barrel-shaped, rodillos amortiguadores en zona de carga, rascadores en los dos tambores, protecciones, interruptores de tirón, etc.
