# Tromeles de lavado

- Propiedad del archivo: CONSTRUNARIO
- Formato: FIEBDC-3/2012
- Programa: Construnario Versión 2.11
- Fecha de los precios: 11/05/2017
- Divisa: EUR

**TROM_LAVAD** u Tromeles de lavado
Dentro de la gama de fabricados Tusa se encuentran estos equipos, cuya finalidad, es el lavado enérgico mediante fricción de los propios materiales de productos como rocas, gravas de granulometrías medias y gruesas. Estos equipos además realizan una labor de disgregación y separación de partículas adheridas a los áridos cuando estos son de mala calidad y no pueden ser tratados mediante sistemas convencionales. CARACTERÍSTICAS CONSTRUCTIVAS Equipo construido en chapa de acero conformada en forma cilíndrica y con un espesor de la misma considerable con el fin de soportar los enormes esfuerzos mecánicos y de desgaste a los que se ve sometido. Dependiendo de la abrasividad y de la granulometría de los materiales a procesar, el cilindro, podrá ir recubierto interiormente de chapas anti desgaste o de revestimiento interior de caucho anti abrasivo. En ambos casos están montadas por secciones desmontables y atornilladas al propio cilindro. Con el recubrimiento de caucho, también se obtiene una disminución acústica importante durante el funcionamiento de la maquina. En todos los casos el cilindro va provisto en su interior de paletas de avance y de barras longitudinales de volteo. Opcionalmente, en la salida del tromel , se coloca un cilindro de clasificación , que mejora el lavado de los materiales y realiza una función de clasificación previa de los materiales mas finos ACCIONAMIENTO TROMEL El accionamiento del cilindro se realiza mediante moto reductores que van acoplados directamente a las ruedas motrices, tanto estas como las ruedas por toras son macizas con el fin de aminorar los tiempos de mantenimiento. El accionamiento ruedas mas moto reductores van montados sobre una bancada construida con perfiles laminados formado un conjunto independiente robusto y compacto. GAMA DE FABRICACIÓN Los tromeles Tusa con una gama de 6 modelos cubren un abanico de producción que van desde las 50 Tm/hora hasta las 500 Tm/h
