# Tromeles de clasificación - reciclaje

- Propiedad del archivo: CONSTRUNARIO
- Formato: FIEBDC-3/2012
- Programa: Construnario Versión 2.11
- Fecha de los precios: 11/05/2017
- Divisa: EUR

**TROM_CLASI** u Tromeles de clasificación - reciclaje
Estas maquinas de cribado, tienen superficie cilíndrica o tubo, pueden girar alrededor de un eje que pasa por su centro aunque el accionamiento más utilizado es mediante trenes de neumáticos accionados colocados exteriormente. Los tromeles de cribado se colocan horizontalmente o con una ligera inclinación hacia la salida para facilitar el avance del material. Están constituidos por chapas perforadas curvadas o por paneles de malla convenientemente ensamblados. La limpieza de los orificios, se logra al favorecer la caída de los granos atascados cuando pasan por la parte superior de su recorrido, en la que la fuerza de la gravedad tiende a hacer caer los granos ayudada por la pequeña vibración que siempre acompaña al movimiento. Esta limpieza también se puede aumentar opcionalmente mediante la colocación de unos cepillos exteriores, esta opción solamente es efectiva con algunos materiales. CAMPO DE APLICACIÓN TROMELES DE CLASIFICACION Y RECICLAJE Tusa incorpora sus tromeles de clasificación en los siguientes campos del reciclaje: - Residuos urbanos - Residuos RAEE - Residuos plásticos - Residuos de construcción y demolición RCDS - Reciclaje de vidrio - Reciclaje chatarra del automóvil - Instalaciones de compost - Reciclaje de aluminio - Biomasa
