# Grupo compacto de tratamiento de arenas o de hidrociclonado

- Propiedad del archivo: CONSTRUNARIO
- Formato: FIEBDC-3/2012
- Programa: Construnario Versión 2.11
- Fecha de los precios: 11/05/2017
- Divisa: EUR

**GRUP_TRAT_AG** u Grupo compacto de tratamiento de arenas o de hidrociclonado
Los grupos Tusa de recuperación de finos, han sido concebidos basándose en los siguientes objetivos. - Recuperación optima de las arenas - Eliminación de arcillas e impurezas - Escurrido de aguas en el producto final - Estos grupos básicamente están formados por tres elementos Grupo de bombeo - Hidrociclón - Escurridor El grupo de bombeo formado por una tolva de construcción tronco piramidal y una bomba centrifuga, recibe la mezcla de agua-arena a tratar proveniente de la instalación. La bomba impulsa el agua hacia el hidrociclon con la presión y concentración adecuada. La tolva receptora, tiene la misión de mantener estable el nivel de alimentación a la bomba, contando para ello con un dispositivo mecánico. El Hidrociclon realiza el trabajo más importante dentro del grupo, este recibe la mezcla de arena más agua, esta entra tangencialmente por su parte superior, creándose un torbellino que gira longitudinalmente alrededor de su eje longitudinal. Las partículas solidas más gruesas, se pegan a las paredes laterales del mismo por efecto de la fuerza centrifuga descendiendo hacia la parte inferior junto con algo de agua. Las partículas solidas más finas, junto con la mayor parte del agua ascienden, siendo canalizadas al exterior por la parte superior. Los hidrociclones Tusa realizan cortes de hasta 80 micras pudiendo realizar así una buena separación de partículas de arcilla que se encuentran en la arena. El escurridor obtiene un producto final con la menor cantidad de agua posible, este recibe el material proveniente de la descarga del hidrociclon efectuando su filtrado, recirculando el agua filtrada de nuevo a la cuba. CARACTERÍSTICAS MECÁNICAS El mecanismo de estas cribas, es un mecanismo con masa excéntrica que tiene la posibilidad de regular la intensidad de la vibración. La amplitud de vibración, están en función de la masa del contrapeso que constituye el órgano de regulación de la vibración, y que permite por tanto aumentar o disminuir la amplitud de la misma. El árbol porta-contrapesos va montado sobre la estructura vibratoria mediante dos palieres con rodamientos a rotula ampliamente dimensionados. El engrase de los palieres está diseñado para evitar la entrada de polvo y de otras impurezas . Estos van dotados generalmente con grasa, salvo en el caso de los modelos de tipo pesado que dispones de sistema de lubricación por circulación de aceite. La estructura vibrante de la criba está constituida por dos laterales, unidos por los bastidores de las mallas de cribado. Estos bastidores están construidos con vigas tipo cajón, formando una estructura rígida. Las suspensiones de las cribas, están constituidas por muelles helicoidales consiguiéndose así una mayor estabilidad de trayectoria. Las cribas Tusa serie HN van apoyadas y los muelles trabajan a compresión. Estas cribas, van provistas de un dispositivo limitador de la amplitud de vibración en las paradas y arranques GAMA DE GRUPOS DE HIDROCICLONADO TUSA Tusa dispone dentro de su gama de fabricación de 5 modelos: - Grupo 418 E-2 (Producción 40 T/H de arena) - Grupo 524 E-3 (Producción 60 T/H de arena) - Grupo 630 E-4 (Producción 75 T/H de arena) - Grupo 836 E-4 (Producción 100 T/H de arena) - Grupo 1030 E-5 (Producción 150 T/H de arena) Tusa también realiza aplicaciones especiales para recuperar las pérdidas de finos en las aguas de rebose de equipos existentes convencionales instalados (Norias, tornillos…)
