# Decantador de cangilones

- Propiedad del archivo: CONSTRUNARIO
- Formato: FIEBDC-3/2012
- Programa: Construnario Versión 2.11
- Fecha de los precios: 11/05/2017
- Divisa: EUR

**DEC_CANGI** u Decantador de cangilones
El decantador de cangilones de Tusa, también denominado noria, asegura el lavado de arenas y su recuperación posterior mediante separación mecánica limitando al máximo la pérdida de elementos finos. Todo el conjunto está soportado por una tolva muy robusta y de grandes dimensiones en la que se apoya el eje de la rueda con soportes de rodamiento; dotada de una zona de descarga regulable para las aguas de lavado; en función su caudal y manipulando el umbral de la zona de descarga se consigue la regulación del equipo. Tusa diseña y fabrica la tolva del decantador para evitar los remolinos que generan perdidas de finos. La tolva dispone, a su vez, de un orifico de vaciado en el que se puede instalar llaves o válvulas. El gran perímetro de la cuba favorece una pequeña película de rebose impidiendo que los granos pequeños se escapen con la cascada de agua. La gran superficie de decantación favorece un mayor rendimiento. La rueda de la noria está montada sobre un eje, provista de cangilones diseñados para asegurar la descarga de las arenas recuperadas, siendo posible gracias a las chapas perforadas de dimensiones especiales y concepción específica. Tusa diseña y fabrica sus norias con un gran diámetro para conseguir un perfecto secado y escurrido en el trayecto aéreo. El conjunto de accionamiento está formado por un motor reductor compacto de transmisión directa al eje de la rueda, evitando el contacto con el agua. La simplicidad del mecanismo evita averías y favorece un mantenimiento mínimo, sencillo y económico.
