# Descargador de camiones

- Propiedad del archivo: CONSTRUNARIO
- Formato: FIEBDC-3/2012
- Programa: Construnario Versión 2.11
- Fecha de los precios: 11/05/2017
- Divisa: EUR

**DESCAR_CAMIO** u Descargador de camiones
El diseño de este transportador de banda de la ingeniería de Tusa agrupa varias funciones en la misma máquina: Permite la descarga directa del camión sobre el transportador consiguiendo maniobrar uno o dos camiones simultáneamente y dosifica uniformemente los procesos posteriores de manipulación del material evitando montones, tolvas de tránsito o utilización de palas cargadoras. El tramo de transportador correspondiente a la zona de carga es horizontal efectuándose la descarga de los camiones basculantes directamente sobre la banda soportada por numerosos rodillos amortiguadores. La retención y encauzamiento del material está asegurada por laterales metálicos con la altura y resistencia convenientes para cada tipo de material. El trazo inclinado del transportador alcanza la altura de descarga necesaria en cada caso. Para facilitar el desplazamiento dentro de la zona de trabajo está montado sobre ruedas neumáticas y provisto con lanza de tiro.
