# Grupos móviles

- Propiedad del archivo: CONSTRUNARIO
- Formato: FIEBDC-3/2012
- Programa: Construnario Versión 2.11
- Fecha de los precios: 11/05/2017
- Divisa: EUR

**GRUP_MOV** u Grupos móviles
Los grupos móviles han sido concebidos por la ingeniería de Tusa con dos premisas principales; permitir variar su localización con facilidad dentro del área de trabajo y facilitar el transporte y la implantación de varios equipos a la vez. En un grupo móvil se pueden incluir cualquier conjunto de equipos destinados a desarrollar uno o varios procesos. La ingeniería de Tusa buscara la mejor opción incluyendo sus propios equipos o haciendo revamping con equipos existentes. Dentro de toda la gama de grupos móviles, Tusa trata con especial atención a al formula TOLVA DE RECEPCIÓN + TRANSPORTADOR DE BANDA + CRIBA. Estos grupos móviles están concebidos para el clasificado en el mismo lugar de la extracción y especialmente diseñados para obtener arenas naturales por vía seca.
