# Silos de sal o depósitos de salmuera

- Propiedad del archivo: CONSTRUNARIO
- Formato: FIEBDC-3/2012
- Programa: Construnario Versión 2.11
- Fecha de los precios: 11/05/2017
- Divisa: EUR

**SILOS_SAL** u Silos de sal o depósitos de salmuera
Actualmente TUSA dispone de tres tipos de silos para almacenamiento de sal en las versiones más demandadas por el mercado. 35 Tn (29 m3) 60 Tn (50 m3) 100 Tn (83 m3) Podemos ofrecer diferentes opciones de equipamiento en seguridad: Barandilla superior metálica en el poliéster, para operaciones de mantenimiento. Barandilla y plataforma perimetral en el castillete, para un uso mas cómodo y seguro al actuar sobre el cono. Línea de vida para el uso de sistemas anticaidas. El silo de 35 TN se ofrece únicamente con el cono de poliéster conformado solidariamente con el cilindro, siendo utilizada la boca estándar de acero inoxidable. En las versiones de 60 Tn y 100 Tn ofrecemos la posibilidad de montar cono de poliéster con las mismas garantías de resistencia y durabilidad que el cono de inoxidable con un precio más competitivo.
