# Plantas de hormigón

- Propiedad del archivo: CONSTRUNARIO
- Formato: FIEBDC-3/2012
- Programa: Construnario Versión 2.11
- Fecha de los precios: 11/05/2017
- Divisa: EUR

**PLANT_HORMIG** u Plantas de hormigón
Actualmente TUSA dispone dentro de su gama de plantas de hormigón la siguiente clasificación: - Plantas dosificadoras. - Plantas de hormigón para prefabricados. - Mezcladoras.
