# Aplicaciones especiales

- Propiedad del archivo: CONSTRUNARIO
- Formato: FIEBDC-3/2012
- Programa: Construnario Versión 2.11
- Fecha de los precios: 11/05/2017
- Divisa: EUR

**APLI_ESPE** u Aplicaciones especiales
Transportadores Universales, S.A. es una empresa con una considerable experiencia en el diseño y fabricación de cualquier tipo de transportador de banda. Por lo que, además de toda la gama de máquinas que fabricamos, podemos ofrecer soluciones con el diseño y fabricación de máquinas especiales para cualquier sector. Solucionamos los problemas de nuestros clientes aplicando todos nuestros conocimientos consiguiendo grandes resultados. Nuestra Oficina Técnica está especializada en el servicio de asesoramiento, estudio y análisis del proyecto para la posterior producción y funcionamiento del mismo siendo reconocida globalmente por la calidad de nuestros proyectos.
