# Calderería

- Propiedad del archivo: CONSTRUNARIO
- Formato: FIEBDC-3/2012
- Programa: Construnario Versión 2.11
- Fecha de los precios: 11/05/2017
- Divisa: EUR

**CALDERERI** u Calderería
TUSA es una empresa dedicada a la fabricación de estructuras metálicas de diverso índole. Nuestro taller de calderería cuenta con recursos técnicos y humanos para el desarrollo y creación de celosías, torres circulares, castilletes, silos o cualquier otra estructura metálica Proyectos de calderería TUSA participa en los proyectos de sus clientes en las distintas actividades que desarrolla, para los cuales diseña, fabrica y monta en obra según las necesidades del cliente, ya sean proyectos o productos de producción habitual para TUSA como son las estructuras de celosías, depósitos, tolvas, torres y pilonas. Ya sean proyectos cuya obra es específica para la ocasión como son nuestras participaciones en la fabricación de la cabeza del Iceberg de la Expo Zaragoza 2008, o torres de iluminación, video o sonido para la Expo 2008 o para el Forum de Barcelona, u otros proyectos representativos que puede ver en la lista de los proyectos de la margen derecha. Más de 40 máquinas para la transformación del metal y 20 equipos de soldadura semiautomática. - Soldadura por arco sumergido. - Robot de soldadura. - Cilindros de curvar - Plegadora - Sierra automática - Soldadura semiautomática - Torno Además nuestro equipo humano, lo que mayor valor da a una empresa como TUSA, está formado por soldadores, caldereros, mecanizadores, mecánicos e ingenieros Pongase en conmtacto con nosotros para comprobar qué solución le podemos desarrollar.
