# Cámara frigorífica modular universal de Kide

- Propiedad del archivo: CONSTRUNARIO
- Formato: FIEBDC-3/2012
- Programa: Construnario Versión 3.51
- Fecha de los precios: 12/05/2017
- Divisa: EUR

**kid0101** u Cámara frigorífica modular universal de Kide
La cámara frigorífica universal Kide, con la máxima flexibilidad y posibilidades de almacenaje, representa una nueva generación en cámaras modulares por sus múltiples ventajas. - Un panel totalmente intercambiable. - Con un montaje mucho más sencillo. - Fácilmente ampliable en todos los sentidos. - El más práctico de almacenar y transportar. CARACTERÍSTICAS GENERALES TODAVÍA MÁS FÁCIL Y RÁPIDA DE MONTAR Al unificar las figuras de los paneles se simplifica el montaje de la cámara, al ser estos intercambiables entre sí. Cualquier panel puede formar parte de la pared o del techo, ya que todos ellos incorporan un sistema exclusivo que permite su ensamblaje en cualquier posición. Dicho ensamblaje se realiza además rápidamente gracias a una simple llave hexagonal que se suministra con la cámara. Esta gran ventaja se traduce en un importante ahorro de tiempo y dinero. NUNCA FUE TAN FÁCIL AMPLIAR UNA CÁMARA En la cámara frigorífica universal es muy fácil aumentar las dimensiones de una cámara ya instalada, tanto en un sentido como en otro. Y es que, con la Serie UNIVERSAL, el concepto de versatilidad alcanza su máximo exponente. Con una mínima cantidad de referencias de panel podrá ensamblar un máximo de cámaras modulares. MÁS COMPACTA INCLUSO EN EL ALMACÉN Otra ventaja de la cámara frigorífica universal es que al unificar las figuras de los paneles éstos vienen embalados de forma más compacta, lo que facilita su transporte y manipulación. Así mismo, al reducir el número de referencias necesarias, podrá optimizar los stocks disponibles en su almacén, lo que supone un importante ahorro de espacio.
