# Panel frigorífico industrial de Kide. Para cámaras industriales

- Propiedad del archivo: CONSTRUNARIO
- Formato: FIEBDC-3/2012
- Programa: Construnario Versión 3.51
- Fecha de los precios: 15/05/2017
- Divisa: EUR

**kidID0201** m2 Panel frigorífico industrial de Kide. Para cámaras industriales.
El panel frigorífico industrial Kide garantiza máximo poder de aislamiento en todo tipo de cámaras industriales. Y es que puede ser fabricado con un largo de hasta 12 metros, lo que reduce al máximo el número de juntas de las paredes, y puede alcanzar hasta los 200 mm. de espesor, logrando un aislamiento total sea cual sea la magnitud de la cámara. Además, cabe la posibilidad de que sea con o sin gancho y nuestro acabado es siempre de calidad alimentaria. CARACTERÍSTICAS GENERALES LA UNIÓN HACE LA FUERZA Y, POR TANTO, EL AISLAMIENTO Para la unión entre paneles, Kide ha desarrollado un sistema de doble machihembrado que confiere a la unión la rigidez necesaria para la correcta realización de las instalaciones. Además, el panel puede llevar incorporado el sistema de sujeción mediante gancho, que refuerza el ajuste de un panel contra el otro, logrando una hermeticidad óptima. Todo ello permite garantizar a nuestras cámaras máximo poder de aislamiento, traduciéndose en un considerable ahorro energético. FÁCIL DE MONTAR Y DESMONTAR A la hora de instalar una cámara frigorífica, es fundamental que el montaje de los paneles, además de garantizar máximos resultados de aislamiento, sea lo más rápido y sencillo posible, permitiéndole ahorrar tiempo y, por lo tanto, dinero. Conscientes de ello, las ventajas de nuestro sistema de sujeción con gancho también se traducen en una mayor rapidez y facilidad de montaje frente a los sistemas convencionales, ya que tan sólo basta girar la llave 3/4 de vuelta para que el ajuste entre los paneles sea perfecto. Además, en caso de tener que soltar los paneles, este sistema es tan fácil de soltar como de ajustar. FABRICAR EN DISCONTINUO APORTA CONTINUAS VENTAJAS El hecho de que nuestros paneles frigoríficos industriales se fabriquen en discontinuo también aporta una serie de importantes ventajas. Por un lado, ventajas en cuanto a flexibilidad productiva ya que nuestro sistema de fabricación nos permite adaptarnos mucho más fácilmente a las exigencias de nuestros clientes, tanto en plazos de entrega como en medidas, espesores y otros requerimientos específicos. Posibilitando además la reposición instantánea de cualquier panel en caso de que sufra deterioros durante la instalación. Por otro lado, la fabricación en discontinuo nos permite suministrar al cliente el panel totalmente terminado, para minimizar los trabajos en obra. De esta forma el montaje es mucho más rápido y económico. Con la posibilidad de que los paneles lleven incorporados los ganchos de unión para facilitar al máximo dicho montaje.
